# Erweiterung OGS Weeze
Angebotsaufforderung (GAEB DA XML 3.2, DA83)
Projekt: 21-05-Hb
Währung: EUR
Erstellt mit: GXML Toolbox V3.3 R20220330, ORCA AVA 25.0.2 - Professional Edition 25.00.02, 10.01.2023

## 05 Innenputz- und Malerarbeiten

### Titel 00 Vorbemerkungen

*Hinweis: Angaben zum Bauvorhaben*
Name und Anschrift des Auftraggebers:
Gemeinde Weeze
Cyriakusplatz 13-14
47652 Weeze
Ansprechpartner: Herr Rettke

Beschreibung des Bauvorhabens:
Erweiterung der OGS an der Marienwassergrundschule an der Magdeburger Straße 7-15 in 47652 Weeze

Gegenstand dieser Ausschreibung sind:
- Innenputz- und Malerarbeiten

Start und Ende der Arbeiten: gem. des beileigenden Terminplanes

Angaben zur Baustelle
Zufahrtsmöglichkeit über die Magdeburgerstraße, siehe Lageplan. Über eine zu erstellende Zuwegung von der Magdeburgerstraße ist das Baufeld befahrbar.

Schutzzeiten
Die gesetzlich vorgeschriebenen Arbeitszeiten sind einzuhalten. Lärmintensive Tätigkeiten bedürfen der Anmeldung und Absprache mit der Bauleitung.

Planunterlagen
Folgenden Unterlagen werden durch das Büro Pohlkamp&Osthues zugestellt:
- Lageplan
- Grundrisse
- Schnitte
- Ansichten
- Detailplanung

Ausführungszeitraum
Der Ausführungszeitraum ist gem. des Bauzeitenplanes definiert.

*Hinweis: Zusatzangaben zum Projekt*
Ausführungsunterlagen/ Unterlagen des AG und des AN:
Der AN erhält vom AG zum Start- und Klärungsgespräch, die für sein Gewerk spezifischen bzw. erforderlichen Planunterlagen 1-fach in Papierform. Die weiteren Planlieferungen erfolgen ausschließlich elektronisch.

Vom AN sind ohne besondere Vergütung zu liefern:
1. Zur Abrechnung sind bei Aufmaßerstellungen die Massen falls nötig mit einer Fotodokumentation zu belegen. Die Fotodokumentation kann in elektronischer Form dem AG zugesandt werden.
2. Der AN hat täglich Bautagesberichte zu führen und wöchentlich der Bauleitung zur Prüfung vorzulegen.

Personal / Bauleitung AN:
Das Personal des Auftragnehmers muss für die ihm übertragene Arbeit geeignet sein. Personen die gegen Arbeitsschutz- und Unfallverhütungsvorschriften verstoßen oder den Anweisungen des Bauherrn oder seinen Beauftragten hierzu nicht Folge leisten, sind unverzüglich abzuberufen und zu ersetzen. Werden Arbeitnehmer eingesetzt, die der deutschen Sprache nicht mächtig sind, muss ständig eine der deutschen Sprache kundige, fachlich geeignete Person als Ansprechpartner vor Ort sein. Um einen möglichst reibungslosen Bauablauf zu gewährleisten, hat der AN auf der Baustelle Führungspersonal einzusetzen, welches während der gesamten Bauzeit auf der Baustelle verbleibt. Eventuell notwendige Wechsel sind im Vorfeld mit der Bauleitung abzustimmen.

Leistungsumfang
Sämtliche Leistungen verstehen sich einschließlich Lieferung und Einbau/ Montage aller erforderlichen Materialien, Geräte, Maschinen, Gerüste etc. außer es wird darauf hingewiesen, dass beispielsweise Gerüste bauseits gestellt werden. Mit den Angaben im Leistungsverzeichnis sind auch der Herstellungsvorgang und - ablauf bis zur fertigen Leistung abgegolten.

In den Angebotspreisen ist alles einzukalkulieren, was zur vollständigen, fach- und sachgemäßen sowie funktionstüchtigen/ betriebsfertigen Ausführung der Leistungen und Lieferungen notwendig ist, insbesondere müssen darin auch alle Nebenleistungen gemäß VOB Teil C und ferne alle Leistungen und Aufwendungen, die nach der Verkehrssitte, den einschlägigen Vorschriften und den DIN/EN-Normen, den anerkannten Regelnd der Technik, den behördlichen Vorschriften/ Baugenehmigung sowie den Vertragsanlagen zu den geforderten Leistung gehören, enthalten sein.

Es dürfen nur Baustoffe mit bauaufsichtlicher Zulassung eingebaut werden. Der AN liefert hierzu auf Verlangen des AG entsprechende Nachweise (sortiert und abgeheftet).

Die Entsorgung sämtlicher Abfälle hat unter Erfüllung der abfallrechtlichen Deklarations-, Nachweis- und Dokumentationspflicht zu erfolgen. Es ist insbesondere die örtliche Abfallentsorgungssatzung zu berücksichtigen. Auf der Baustelle werden keine bauseitigen Müllcontainer vorgehalten. Das Abtransportieren von Verpackungsmaterial und Bauschutt sowie andere verursachte Abfälle ist durch den Auftragnehmer eigenverantwortlich und auf eigene Kosten durchzuführen. Die Baustelle ist laufend in einem sauberen und ordentlichen Zustand (besenrein) zu halten. Täglich hat eine grobe und zu den Wochenenden eine gründliche Reinigung zu erfolgen. Kommt der Auftragnehmer trotz Aufforderung der Reinigung nicht nach, so wird der Auftraggeber diese Arbeiten auf Kosten des Auftragnehmers durch einen Dritten ausführen lassen. Die hierfür eventuell angefallenen Kosten werden spätestens bei der Schlussrechnung in Abzug gebracht. Das Verunreinigen der öffentlichen Verkehrsflächen ist grundsätzlich zu vermeiden. Sollten dennoch Verunreinigungen entstehen, so sind diese unverzüglich auf eigene Kosten zu entfernen.

*Hinweis: Allgemeine Technische Vetragsbedingungen*
0.1 Angaben zur Baustelle nach VOB / ATV DIN 18299
Erweiterung der OGS an der Marienwassergrundschule
0.1.1 Lage der Baustelle
Das Grundstück, Magdeburgerstraße 7-15, 47652 Weeze, liegt im Stadtrandbereich der Gemeinde Weeze.
0.1.3 Art und Lage der baulichen Anlage
Bei dem Anbau der OGS handelt es sich um ein ein 1-stöckiges Gebäude ohne Unterkellerung. Das Gebäude schließt mit einem Pultdach ab.
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Gebäudedaten vom Anbau: NGF von 197m2 / Bruttorauminhalt 917m3
0.1.4 Verkehrsverhältnisse auf der Baustelle
Die BE-Einrichtungsfläche ist auf dem hinteren Teil des Grundstückes vorgesehen gem. des Baustelleneinrichtungsplanes. Die Anbindung zu dieser Fläche erfolgt über eine baugrundstücksinterne Zuwegung, welche direkt von der Straße befahrbar ist.
Lagerflächen stehen nur begrenzt zur Verfügung, daher müssen z.B. Restbaustoffe umgehend abgefahren werden.
Die Zufahrt ist ständig freizuhalten.
Fahrzeuge sind nur auf den dafür ausgewiesenen Flächen zu parken.
0.1.5 Freizuhaltende Flächen
Die vorhandenen Straßen um das Bauvorhaben dürfen nicht blockiert werden. Anlieferungen oder Entsorgungen mit Kränen oder dergleichen sind mit der Bauleitung frühzeitig abzustimmen.
0.1.6 Transporteinrichtungen und Transportwege
Zufahrtsmöglichkeit über die Magdeburgerstraße, siehe Lageplan. Über eine zu errichtende Zuwegung von der Magdeburgerstraße ist das Baufeld zu erreichen. Be- und Entladungen sowie Auf- und Abfahrten sind über diese Zuwegung über die gesamte Bauzeit möglich. Transport der Baustoffe sowie das Aufstellen von Entsorgungscontainern sind im eingezeunten Bereich auf der Baustelle in Abstimmung mit der Bauleitung möglich.
0.1.7 Wasser-, Abwasser- und ELT - Anschlüsse
Baustrom- und Bauwasserhauptanschlüsse sind bauseits vorhanden. Hauptverteiler sind durch den AN am bauseitigen Anschluss- bzw. Übergabepunkt zu errichten.
Die Kosten für den Verbrauch von Bauwasser und des Baustroms werden gem. der Vertragbedingungen des Bauherren abgerechnet. Ein verantwortungsbewusster Verbrauch wird hierbei vorausgesetzt. Verunreinigtes Wasser hat der Auftragnehmer fachgerecht zu entsorgen. Eine Entsorgung über Einläufe innerhalb oder außerhalb des Gebäudes sind nicht gestattet. Zusätzliche Stromverteiler sind Sache des AN. Bei besonderen Anforderungen durch z.B. spezielles Werkzeug ist die Bauleitung mit ausreichend Vorlauf zu informieren.
0.1.8 Lage und Ausmaß der überlassenen Flächen
Dem AN stehen die zum Baugelände gehörenden Grundstücksflächen gem. dem Baustelleneinrichtungsplan zur Verfügung. Benötigt der AN zusätzliche Flächen für die Erbringung seiner Leistungen, so hat er diese selbstständig auf eigene Kosten zu beschaffen sowie die Beschaffung der hiermit verbundener erforderlicher Genehmigungen für die Benutzung von Flächen. Anfallende Kosten sind in die entsprechenden Positionen der Baustelleneinrichtung einzurechnen. Für das Absperren und Sichern von Material und Gerät ist ausschließlich der AN verantwortlich. Mit Fortschreiten der Baumaßnahme muss die vorhandene Fläche unter den Gewerken für Materiallagerung, Unterkünften etc. aufgeteilt werden. Hierzu müssen im Vorfeld frühzeitig Abstimmungsgespräche im Rahmen der Baubesprechung stattfinden.
0.1.9 Bodenverhältnisse
Eine Bodenuntersuchung wurde durchgeführt. Das Ergebnis der Bodenerkundung ist in den Anlagen zum LV zu finden.
0.1.10 Grundwasser
Der Grundwasserspiegel wurde bei ca. -1,80 m unter GOK bei den Bodenuntersuchungen festgestellt.
0.1.11 Umweltrechtliche Vorschriften
Altlasten: Auf dem Baugrundstück sind keine Altlasten bekannt.
0.1.12 Vorgaben für die Entsorgung
Die Trennung und Entsorgung aller Abfälle hat nach den gültigen Ortsvorschriften zu erfolgen. Die Entsorgung von Paletten insbesondere von Einwegpaletten ist Sache des AN. Einweg- und Europaletten sind nach Anlieferung und Entladung umgehend zu entsorgen. Durch den AN sind Paletten etc. zu kennzeichnen, sodass eine Identifizierung und Zuordnung möglich ist. Eine Entsorgung durch den AG ist kostenpflichtig und wird von der Rechnungssumme abgezogen. Die Baustelle ist täglich zu säubern. Jede Firma ist für die Entsorgung des selber verursachten Bauschuttes zuständig. Sollte trotz Aufforderung durch die Bauleitung der Bauschutt nicht beseitigt werden, wird dieser 3 Tage nach Aufforderung auf Kosten des Verursachers beseitigt.
0.1.13 Schutz von Bäumen etc.
Für den Schutz von Bäumen ist die derzeit gültige Fassung der DIN 18920 Schutz von Bäumen, Pflanzenbeständen und Vegetationsflächen bei Baumaßnahmen einzuhalten. Die Maßnahmen zum Schutz sind in einer gesonderten Position im Leistungsverzeichnis ausgeschrieben.
0.1.14 Baustellenverordnung
Die zur Erfüllung der beauftragten Leistungen notwendigen Unfallverhütungsvorschriften und Sicherheitsgesetze sowie die vom Auftraggeber zu erlassende Baustellenordnung und der SiGePlan sind einzuhalten. Der SiGePlan wird bei Beauftragung ausgehändigt. Dem Auftragnehmer obliegt die Pflicht, sich hiervon in geeigneter Weise Kenntnis zu verschaffen und alle seine Arbeitnehmer vor Aufnahme der Arbeiten entsprechend einzuweisen.
0.1.15 Besondere Anordnungen, Vorschriften, Maßnahmen
Lärm und Staubentwicklung sind bei den Bauarbeiten auf ein Mindestmaß zu beschränken. Alle gültigen Corona-Anordnungen zum jeweiligen Zeitpunkt sind zu befolgen- hier wird insbesondere auf die Maskenpflicht hingewiesen.
0.1.15 Bauseitige Maßnahmen
Gebäude wird eingerüstet
0.1.17 Arbeiten anderer Unternehmer auf der Baustelle
In Abhängikeit des Bauvortschrittes: Tischler parallel zu den Malerarbeiten
Vom Auftragnehmer wird die Teilnahme an einer wöchentlichen Baubesprechung in Abstimmung mit der Bauleitung gefordert, an der der Inhaber oder ein von ihm autorisierter deutschsprachiger Vertreter (Fachbauleiter) teilnehmen muss.
Angaben zur Ausführung
0.2  Angaben zur Ausführung nach VOB / ATV DIN 18299
0.2.1 Vorgesehene Arbeitsabschnitte
Gesamtbauzeit:
Der AN hat grundsätzlich keinen Anspruch auf einen kontinuierlichen Ablauf seiner Arbeiten innerhalb der angegebenen Gesamtausführungsdauer. Die Ausfürhung von Nachlaufleistungen bewirkt keine Verlängerung der Ausführungsfristen, sofern dies nicht ausdrücklich vereinbart wurde. Zwischentermine, die während des Bauablaufes vereinbart werden (z.B. im wöchentlichen Baustellenprotokoll) werden nach voriger Abstimmung im Sinne des Vertrages rechtsrelevant.
Ausführungsbeginn/ Ausführungsende: gem. Terminplan
0.2.2 Anforderungen an Baustelleneinrichtung
Keine Angaben, bzw. gem. Positionen im Leistungsverzeichnis
0.2.3 Regelung und Sicherung des Verkehrs
Die Regelung des Verkehrs bei Anlieferungen und sonstigen Manövern, die im Bereich von öffentlichen Verkehrsflächen stattfinden, obliegt dem AN. Die Verkehrsregelung ist entsprechend den Straßenverkehrsvorschriften auszuführen. Sollte dies nicht ausreichen, ist eine Straßensperrung durch den AN zu organisieren.
0.2.6 Anforderungen Gerüst
Bauseitige Leistung.
0.2.7 Mitbenutzung fremder Gerüste
Die Fassadengerüste sind durch alle auf der Baustelle tätigen Firmen nutzbar. Alle Innengerüste sind grundsätzlich durch alle AN für die eigenen Arbeiten zu stellen.
0.2.8 Vorhaltung von Baustellen- und Einrichtungsgegenständen / Lagerräumen
Keine Angaben bzw. gem. Positionen im Leistungsverzeichnis.
0.2.9 Recycling-Stoffe
Alle zu verarbeitende Baustoffe sind als neue und ungebrauchte Stoffe zu verwenden.
0.2.12 Eignungs- und Gütenachweise
Nachweise sind für alle einzubauenden Stoffe dem AG rechtzeitig zur Prüfung vorzulegen.
0.2.17 Leistungen anderer Unternehmer
Siehe Angaben zur Baustelle
0.2.18 Koordination TGA für Anlageteile
Bezüglich der Einstellung und Inbetriebnahme von Anlagenteilen im Bereich TGA, haben sich die entsprechenden Einzelgewerke Heizungs-, Sanitär-, Lüftungs- und Elektrotechnik untereinander abzustimmen. Dies gilt insbesondere für die Herstellung unterschiedlicher Medienanschlüsse an Maschinen, Geräte und Apparate, sowie für den Anschluss und die Aufschaltung auf die vorhandene Gebäudeleittechnik.
0.2.19 Benutzung von Leistungen vor Abnahme
Gemäß VOB/B ist ausschließlich die förmliche Abnahme Vertragsbestandteil. Ausnahmen sind schriftlich mit der Bauleitung und dem AG abzustimmen. Inaugenscheinnahmen für bei der Abnahme verdeckter Bauteile müssen bei der Bauleitung schriftlich angemeldet werden.
0.2.21 Abrechnung
Gemäß VOB/C neueste Ausgabe.
Nach Auftragsvergabe sind innerhalb von 14 AT unentgeldlich vorzulegen:·
- Bauzeitenplan für das eigene Gewerk
0.2.22 Hinweise Arbeitsschutzvorschriften
Auf staatliche Arbeitsschutzvorschriften, in denen vom Unternehmer zur Verhütung von Arbeitsunfällen, Berufskrankheiten und -arbeitsbedingten Gesundheitsgefahren sowie zur 1.Hilfe zu treffende Maßnahmen näher bestimmt sind - in ihrer jeweils gültigen Fassung-, wird ausdrücklich hingewiesen.
· Arbeitsschutzgesetz
· Arbeitsstättenverordnung
· Betriebssicherheitsverordnung
· PSA - Benutzungsverordnung
· Lastenhandhabungsverordnung
· Baustellenverordnung
· Biostoffverordnung
· Gefahrstoffverordnung
· BGV A1 "Grundsätze der Prävention"
· Unfallverhütungsvorschriften
(diese Auflistung ist nicht abschließend!)

*Hinweis: Dokumentation*
Für alle zu liefernden Bauteile, Baustoffe, Baustoffgemische, Fertigteile und Geräte ist laufend die entsprechende Dokumentation (Konformitätserklärungen, Eignungsnachweise, Bauartzulassungen, sonst. Prüfzeugnisse, Zulassungen, geprüften statischen Berechnungen, Verlegepläne, Datenblätter, Bedienungs-/Wartungs-/Reinigungs-/ Instandsetzungsvorschriften, Ersatzteillisten, Bestandszeichnungen, ASI-Plan, Protokolle der Eigen- und Fremdüberwachung usw.) unaufgefordert zu übergeben.
Der AN haftet für die Richtigkeit der übergebenen Unterlagen. Die Unterlagen sind vor der Abnahme Inhaltsverzeichnis digital zu übergeben. Das Fehlen von Unterlagen wird als wesentlicher Mangel angesehen.
Als Orientierung dient die Anlage der mitzuliefernden Qualitätsnachweise.

### Titel 01 Innenputzarbeiten

**01.1 Verunreinigungen entfernen**
Auf dem Untergrund sichtbare Verunreinigungen, wie Mörtelreste, Mörtelgrate, Staub, Schmutz etc. trocken entfernen und entsorgen. Die verunreinigten Bereiche sind über die Bauleitung zur Ausführung freizugeben.
Menge: 85,000 m2

**01.2 Abklebearbeiten**
Sämtliche nicht zu verputzende Bauteile (Fenster etc.) sind mittels einer 0,2mm dicken Folie / Abklebebänder etc. zu schützen und nach Arbeitsende wieder rückstandslos zu entfernen. Abrechnung pro m2 geschützte Fläche.
Menge: 80,000 m2

**01.3 Schutzfolie Fenster entfernen**
Entfernung der bis zu 10cm breiten bauseits aufgebrachten Schutzfolierung auf Fenster- und Türelementen inkl. Entsorgung.
Menge: 80,000 m

**01.4 Putzhaftbrücke für Gipsputz auf Beton**
Kornfreie organische Haftbrücke als aufsprühbare Lösung auf Betonwänden aus glattem, schalöl- und staubfreiem Beton oder Betonfertigteilen als Untergrundvorbereitung für aufzubringenden Gipsputz.

Arbeitshöhe bis 4,25 m.
Menge: 30,000 m2

**01.5 Aufbrennsperre für Kalksandsteinmauerwerk**
Organische Grundierung auf stark saugenden Putzuntergründen wie Kalksandstein für Gipsputzauftrag aufsprühen, Verwendungszweck als Haftbrücke bzw. Aufbrennsperre.

Arbeitshöhe bis 4,25 m.
Menge: 55,000 m2

**01.6 Haftbrücke Kalkzementputz / Beton und KS-Flächen**
Saugende, raugeschalte Betonflächen, großformatiges KS Mauerwerk > 50 x 25 cm, Mischmauerwerk mit Zement-Vorspritzmörtel, MG P III / CS IV nach DIN 18550-1 / DIN EN 998-1, 5 mm dick, vollflächig vorspritzen. Haftzugfestigkeit: ≤ 0,08 N/mm² Druckfestigkeit: ˃ 6 N/mm² Vor Weiterarbeit trocknen und erhärten lassen.

Arbeitshöhe bis 4,25 m.
Menge: 15,000 m2

**01.7 Installationsschlitz schließen, 150-300mm**
Wandschlitz auffüllen als Untergrundvorbereitung für neuen Wandputz, in mehreren Arbeitsgängen wie folgt: Schlitz mit Mineralwolle ausstopfen (zwischen den Rohrleitungen), Schlitz überspannen mit vollflächigem verzinkten Putzträger, Putzträger mit geeignetem Grundputz verputzen. Untergrund muss die Ebenflächigkeit für den späteren Putzauftrag gewährleisten. Material: Nach Wahl durch Auftragnehmer, Schlitzbreite 150-300 mm. Leistung einschließlich aller für die Schlitzauffüllung notwendiger Materialien.
Menge: 5,000 m

**01.8 Installationsschlitz schließen, bis 150mm**
Position wie vor, jedoch Schlitzbreite bis 150 mm
Menge: 5,000 m

**01.9 Glasfasergittergewebe 250-500mm**
Glasfasergittergewebe als Putzbewehrung für Innenräume liefern und einbauen. Putzbewehrung für labile Untergründe, zum Ausgleich von Spannungen und zur Aufnahme von Untergrundbewegungen in Beton und Mauerwerkswänden, sowie Übergängen von Beton- und Mauerwerk sowie zur Aufnahme von Kerbspannungen bei Wandöffnungen (z.B. Fenster, Türen) sind zusätzliche Glasgitterstreifen (Diagonalbewehrung) anzuordnen. Breite >250-500mm. Das Armierungsgewebe ist im oberen Drittel des Putzes einzulegen. Die Überlappung der einzelnen Bahnen bei vollflächigem Einsatz beträgt 10 cm. Am Materialübergang ist das Gewebe noch 20 cm in die benachbarte Fläche einzulegen. Bereiche mit Glasfasergittergewebe sind vorab mit der Bauleitung festzulegen. Abrechnung nach m² Glasgittergewebe
Menge: 25,000 m2

**01.10 Putzabschlussprofil verzinkt**
Verzinktes Putzabschlussprofil lot- und fluchtrecht mit Ansetzmörtel für Putzdicke.10 mm ansetzen. Einsatzbereiche: Abschluss von Putzflächen.
Menge: 5,000 m

**01.11 Kantenprofile verzinkt**
Kantenprofile abgerundet, verzinkt lot- und fluchtrecht mit Ansetzmörtel für Putzdicke.10 mm ansetzen. Einsatzbereiche: Fenster- und Türlaibungen, Eckbereiche etc.
Menge: 110,000 m

**01.12 Anputzleiste für Putzdicke bis 10 mm**
Anputzleiste fluchtrecht vor Putzarbeiten an Fenster- und Türrahmen anbringen/ankleben. Putzdicke: bis 10 mm.
Menge: 70,000 m

**01.13 Maschinenputzgips als Wandputz, Q3 - geglättet**
Gips-Trockenmörtel für Putz mit erhöhter Oberflächenhärte B7 nach DIN EN 13279, MG P IV nach DIN 18550, Druckfestigkeit: > 6,0 N/mm², Oberflächenhärte: ca. 12 N/mm², mineralisch gebunden, auf Mauerwerk oder Beton im Mittel 10 mm dick auftragen, eben und fluchtrecht verzogen, nach dem Ansteifen abglätten. Wandhöhe: bis 4,25 m von OKFF, Oberfläche: Q3 - geglättet
Menge: 85,000 m2

**01.14 Laibungen und Brüstungen verputzen, Q3 - geglättet**
Laibungen die verputzt werden, sind nach Längenmaß zu berechnen, Ausführung wie in Vorposition beschrieben. Die luftdichte Ebene ist vollständig herzustellen. Laibungstiefe: bis ca. 150 mm Oberfläche: Q3 - geglättet
Menge: 70,000 m

**01.15 Kalk-Zement-Putz als Wandputz, Q2 - abgezogen**
Kalk-Zement-Unterputz der MG P II/CS II nach DIN 18550/DIN EN 998-1, wasserabweisend, auf Mauerwerk nach DIN 1053, >= 10 mm dick auftragen, eben und fluchtrecht verzogen, nach dem Ansteifen nachgeschabt. Standzeit: pro mm Putzdicke / 1 Tag. Wandhöhe: bis 4,25 m Oberfläche: Q2 - abgezogen.
Menge: 15,000 m2

### Titel 02 Malerarbeiten

*Hinweis: Definition Nebenleistung Schutzabdeckung*
Die Positionen für Schutzabdeckungen werden nur für besondere Maßnahmen anerkannt, welche bei der Bauleitung vorab anzumelden sind, ansonsten ist der Schutz von Bau- und Anlagenteilen als Nebenleistung zu verstehen.

**02.1 Besondere Maßnahmen zum Schutz von Fenstern, Türen, innen**
Schutzabdeckung von Fenstern und Türen, innen einschließlich Abkleben, Unterhaltung und späterer Beseitigung/ Entsorgung.
Abdeckung bestehend aus: SK-Schutzfolie selbstklebende Folie
Menge: 10,000 m2

**02.2 Besondere Maßnahmen zum Schutz der Bodenflächen, innen**
Ganzflächige besondere Schutzabdeckung von Bodenflächen einschließlich Unterhaltung sowie späterer Beseitigung und Entsorgung. Abdeckung bestehend aus: Maler-Abdeckvlies und Gewebe-Klebeband.
Menge: 10,000 m2

**02.3 Untergrund reinigen**
Reinigen des Untergrunds (Wand- und Deckenflächen) von Staub, Schmutz und losen Bestandteilen, abkehren und entsorgen des Abfalls.
Menge: 620,000 m2

**02.4 Fahrgerüst, Lastklasse 3**
*** Pauschalposition
Fahrbares Gerüst nach DIN 4420-3 als Arbeitsgerüst mit einer Arbeitslage, Seitenschutz und Zugang. Standflächen eben, einschließlich Auf- und Abbau.
Vorhaltezeit gem. der gesamten Malerarbeiten für die Arbeiten über 3,50m. Lastklasse: 3 (2,0kN/m2)
Aufbauhöhe: Arbeitsbereich bis ca. 4,25m Höhe von OKFF, Aufstellort innerhalb des Gebäudes.
Größe: Die Größe des Arbeitsbereiches des Fahrgerüstes ist auf die Arbeiten abzustimmen. Mehrkosten für erweiterte Gerüstflächen werden nicht vergütet.
Menge: 1,000 psch

**02.5 Spachtelung Gipskartondeckenflächen von Q2 auf Q3**
Spachtelung von bauseitig montierten Gipskartondeckenflächen. Ganzflächiges Spachteln und Schleifen von Flächen als Untergrundvorbereitung für Neubeschichtung von Qualitätsstufe Q2 zu Q3 nach BVG-Merkblatt Nr.2.

Bereich: WC-Bereiche

Arbeitshöhe bis 3,50 m.
Menge: 20,000 m2

**02.6 Grundanstrich / Tiefgrund ELF, gespachtelte Trockenbaudeckenflächen**
Untergrund auf Eignung, Trag- und Haftfähigkeit prüfen. Grundanstrich der gespachtelten Trockenbauflächen mit Tiefgrund.

Arbeitshöhe bis 4,25 m.
Menge: 20,000 m2

**02.7 Grundanstrich / Tiefgrund ELF, gespachtelter Randfries**
Position wie vor, jedoch Anstrich von 300 mm breitem Randfries.
Menge: 110,000 m

**02.8 Dispersionsfarbe, halbglänzend, NAB-Klasse 2, gespachtelte Trockenbaudeckenflächen**
Untergrund auf Eignung, Trag- und Haftfähigkeit prüfen.
Zwischenanstrich mit lösemittel- und weichmacherfreier Dispersionsfarbe, NAB-K2.
Schlussanstrich mit lösemittel- und weichmacherfreier Dispersionsfarbe, NAB-K2, emissionsarm, TÜV schadstoffgeprüft, mit langer Offenzeit, Nassabriebbeständigkeit: Klasse 2,
Glanzgrad: halbglänzend
Standardfarbton: weiß oder altweiß nach Angabe des
Auftraggebers.

Arbeitshöhe bis 4,25 m.
Menge: 200,000 m2

**02.9 Dispersionsfarbe, halbglänzend, NAB-Klasse 2, gespachtelter Randfries**
Position wie vor, jedoch Anstrich von 300mm breitem Randfries.
Menge: 110,000 m

**02.10 Mehrpreis gelochte GK-Decke**
Mehrpreis zur vorbeschriebenen Position Grundanstrich und Dispersionsfarbe für den Anstrich an der GK-Unterdecke in gelochter Ausführung der Unterdecke (Streulochung), die Löcher sind nicht zu verkleinern.
Menge: 180,000 m2

**02.11 Untergrund schleifen, Sinterschichten entfernen (Gipsputzflächen)**
Sinterschichten und Trennschichten sowie kleinere Stöße durch ganzflächiges Schleifen des Gipsputzes entfernen, Flächen entstauben.

Arbeitshöhe bis 4,25 m.
Menge: 85,000 m2

**02.12 Spachtelung mit Handspachtel auf Q3/ Untergrund Kalk-Zementputz**
Ganzflächiges Spachteln und Schleifen als Untergrundvorbereitung für Neubeschichtung. Qualitätsstufe Q3 nach BVG-Merkblatt Nr.2. Untergrund aus abgeriebenem Kalk-Zementputz.

Vorhandene abgeriebene Kalkzementputzfläche auf Eignung, Trag- und Haftfähigkeit prüfen. Fläche säubern.
Sonderverspachtelung: Herstellen der Oberflächengüte Q3 für erhöhte Anforderungen durch breiteres Spachteln mit weißer Spachtelmasse. Grundierung der gesamten Fläche mit lösemittel- und weichmacherfreien, wasserverdünnbaren Tiefgrund.

Arbeitshöhe bis 4,25 m.
Menge: 15,000 m2

**02.13 Spachtelung mit Handspachtel auf Q3/ Untergrund Gipsputz**
Position wie vor jedoch Untergrund aus geglättetem Gipsputz.
Menge: 85,000 m2

**02.14 Spachtelung Gipskartonflächen von Q2 auf Q3**
Spachtelung von bauseitig montierten Gipskartonwandflächen. Vorhandene Standardverspachtelung Q2 auf Eignung, Trag- und Haftfähigkeit prüfen. Fläche säubern.
Sonderverspachtelung: Herstellen der Oberflächengüte Q3 für erhöhte Anforderungen durch breiteres Spachteln der Fugenbereiche sowie scharfes Abziehen (Abporen) der restlichen Fläche mit verarbeitungsfertiger, weißer Spachtelmasse mit besonderer Füllkraft. Grundierung der gesamten Fläche mit lösemittel- und weichmacherfreien, wasserverdünnbaren Tiefgrund.

Arbeitshöhe bis 4,25 m.
Menge: 320,000 m2

**02.15 Grundanstrich / Tiefgrund Wandflächen**
Untergrundvorbehandlung: Untergrund auf Eignung, Trag-
und Haftfähigkeit prüfen. Flächen säubern.
Grundanstrich mit Tiefgrund auf gespachtelten Flächen.

Wandhöhe bis 4,25 m.
Menge: 420,000 m2

**02.16 Dispersionsfarbe, halbglänzend, NAB-Klasse 2 Wandflächen**
Zwischenanstrich mit lösemittel- und weichmacherfreier Dispersionsfarbe, NAB-K2.
Schlussanstrich mit lösemittel- und weichmacherfreier Dispersionsfarbe, NAB-K2, emissionsarm, TÜV schadstoffgeprüft, mit langer Offenzeit, Nassabriebbeständigkeit: Klasse 2, Glanzgrad: halbglänzend Standardfarbton: weiß oder altweiß nach Angabe des Auftraggebers.

Wandhöhe bis 4,25 m.
Menge: 420,000 m2

**02.17 Anstrich Laibungen inkl. Tiefgrund**
Laibungen an Öffnungen und Nischen, wie in der vorgenannten Position beschrieben, behandeln inkl. Tiefgrund.
Laibungstiefe: bis 10 bis 20cm
Menge: 70,000 m

**02.18 Creativ Floc-System auf vorbereitete Flächen aufbringen**
Aufbringung eines Creativ Floc-Systems in den Flurbereichen aus Grundbeschichtung mit emissionsarmer, lösemittel- und weichmacherfreier Dispersions-Basisbeschichtung, gleichmäßig und satt auftragen.
Flocbeschichtung: Dekochips-Mischung in die noch nasse Grundbeschichtung mit einer Spezial-Beflockungspistole ca. 1,30m hoch bis zur vollen Sättigung einblasen. Nach Durchtrocknung alle losen, nicht haftenden Chips durch Abbürsten entfernen.
Schlussbeschichtung, farblos mit: farblosem Dispersionsüberzug M, NAB-Klasse 1, matt Standardfarbton: weiß
Leitfabrikat aus dem Bestand: Brillux Creativ Floc 47

In die Position ist die Ausführung der gradliniegen Trennkante auf der Höhe von 1,30m von OKFF einzukalkulieren.
Menge: 60,000 m2

**02.19 Laibungen an Öffnungen und Nischen wie vor beschrieben behandeln**
Laibungen an Öffnungen und Nischen, wie in der
vorgenannten Position beschrieben, behandeln.
Laibungstiefe: bis 20 cm
Menge: 5,000 m

**02.20 Anschlussfugen mit Acryl-Dichtstoff ausbilden**
Anschlussfuge mit Acryl-Dichtungsmasse, einkomponentig, einschließlich erforderlicher Hinterfüllung verfüllen.
Bauteil: Fugen zwischen Wand und GK, Anschluss Wand/
Stahlzarge etc.
Standardfarbton: weiß, grau nach Angabe des Auftraggebers.
Menge: 300,000 m

**02.21 Stahlumfassungszarge 0,885x2,135m, Maulweite bis 12,5cm lackieren**
Stahlumfassungszarge der Größe: 0,885 x 2,135m, Maulweite bis 12,5cm bauseits tauchgrundiert in folgende Arbeitsschritten
beidseitig lackieren:
- gleichmäßiges maschinelles Anschleifen mit anschließender Reinigung
- Ausbessern von Schadstellen mittels 2K-Polyesterspachtel und bis zur völligen Glätte schleifen
- Vorstreichen mit 2K-Epoxy-Haftgrund
- Aufbringen einer Endbeschichtung aus schlagfester Acrylharz-Lackfarbe seidenmatt

Anstrichaufbau und Ausführung erfolgen nach Herstellervorschriften.

Farbton: weiß

Vorbeschriebene Leistung liefern und herstellen
in fix und fertiger Arbeit.
Menge: 4,000 St

**02.22 Stahlumfassungszarge 1,01x2,135m, Maulweite bis 12,5cm lackieren**
Position wie vor, jedoch 1,01 x 2,135m.
Menge: 1,000 St

**02.23 Stahlumfassungszarge mit Seitenteil 1,51x2,26m, Maulweite bis 15,5cm lackieren**
Position wie vor, jedoch Zarge mit Glasseitenteil der Größe: 1,51 x 2,135m, Maulweite bis 15,5cm.
Menge: 2,000 St

### Titel 03 Stundenlohnarbeiten

*Hinweis: Stundenlohnarbeiten*
Stundenlohnarbeiten sind nur auf ausdrückliche Anweisung der Bauleitung auszuführen. Tagelohnzettel sind spätestens am dritten Tag nach Ausführung der Bauleitung zur Anerkennung vorzulegen.

Der Auftragnehmer hat keinen Rechtsanspruch auf Ausführung
der nachfolgend aufgeführten Nachweisarbeiten.
Dies ist bei der Preisfindung zu berücksichtigen.

**03.1 Stundenlohn Facharbeiter**
Einheitspreis für Stundenlohn Facharbeiter
Menge: 30,000 h

**03.2 Stundenlohn Helfer**
Einheitspreis für Stundenlohn Helfer.
Menge: 10,000 h

**03.3 Fahrgerüst, Lastklasse 3**
*** Pauschalposition
Fahrbares Gerüst nach DIN 4420-3 als Arbeitsgerüst mit einer Arbeitslage, Seitenschutz und Zugang. Standflächen eben, einschließlich Auf- und Abbau. Vorhaltezeit gem. der Putz- und Malerarbeiten im Innenbereich. Ein mehrmaliger Auf- und Abbau für die Nutzung in den verschiedenen Räumen ist einzukalkulieren. Lastklasse: 3 (2,0kN/m2) Aufbauhöhe: Montagebereich bis 4,02m Höhe von OKFF, Aufstellort innerhalb des Gebäudes. Größe: Die Größe des Arbeitsbereiches des Fahrgerüstes ist auf die Arbeiten abzustimmen. Mehrkosten für erweiterte Gerüstflächen werden nicht vergütet.
Menge: 1,000 psch
